# Unitat aire-aigua bomba de calor reversible, per instal·lació en exterior

- Propietat de l'arxiu: CYPE INGENIEROS, S.A.
- Format: FIEBDC-3/2002
- Divisa: EUR
- Costos indirectes: 3.00 %
- IVA: 21.00 %

## I Instal·lacions

### IC Calefacció, refrigeració, climatització i A.C.S.

#### ICV Unitats centralitzades per a calefacció, refrigeració, climatització i A.C.S.

**ICV010** U Unitat aire-aigua bomba de calor reversible, per instal·lació en exterior.
Bomba de calor reversible aire-aigua, per a gas R-32, model Aquarea High Performance Monobloc generació J WH-MDC05J3E5 "PANASONIC", formada per unitat exterior, potència calorífica 5 kW (COP 5,08) (temperatura de bulb humit de l'aire exterior 7°C, temperatura de sortida de l'aigua 35°C), potència calorífica 5 kW (COP 3,57) (temperatura de bulb humit de l'aire exterior 2°C, temperatura de sortida de l'aigua 35°C), potència calorífica 5 kW (COP 2,78) (temperatura de bulb humit de l'aire exterior -7°C, temperatura de sortida de l'aigua 35°C), potència frigorífica 5 kW (EER 3,31) (temperatura de bulb humit de l'aire exterior 35°C, temperatura de sortida de l'aigua 7°C), classe d'eficiència energètica en calefacció A+++, alimentació monofàsica, dimensions 865x1283x320 mm, pes 99 kg, cabal d'aigua en calefacció 14,3 l/min, resistència elèctrica de suport de 3 kW, potència sonora en calefacció 59 dBA, consum elèctric en calefacció 0,985 kW, consum elèctric en refrigeració 1,51 kW, rang de funcionament de temperatura de l'aire exterior en calefacció des de -20 fins a 35°C, rang de funcionament de temperatura de l'aire exterior en refrigeració des de 10 fins a 43°C, temperatura de sortida de l'aigua en calefacció des de 20 fins 60°C, temperatura de sortida de l'aigua en refrigeració des de 5 fins 20°C, amb bomba de circulació electrònica amb classe d'eficiència energètica A, cabalímetre, filtre magnètic, i vas d'expansió de 6 l, mòdul de control, model Aquarea Smart Cloud CZ-TAW1B "PANASONIC", joc de suports antivibratoris per a la unitat exterior, model PAW-GRDBSE20, de 95x600x130 mm. Totalment muntada, connexionada i engegada per l'empresa instal·ladora per a la comprovació del seu correcte funcionament.
Inclou: Replanteig de la unitat. Col·locació i fixació de la unitat i els seus accessoris. Connexionat amb les xarxes de conducció d'aigua i elèctrica i de recollida de condensats. Posada en marxa.
Criteri d'amidament de projecte: Nombre d'unitats previstes, segons documentació gràfica de Projecte.
Criteri de mesura d'obra: Es mesurarà el nombre d'unitats realment executades segons especificacions de Projecte.

| Codi | Ut | Descripció | Rendiment | Preu | Import |
|---|---|---|---|---|---|
| mt42pan041a | U | Bomba de calor reversible aire-aigua, per a gas R-32, model Aquarea High Performance Monobloc generació J WH-MDC05J3E5 "PANASONIC", formada per unitat exterior, potència calorífica 5 kW (COP 5,08) (temperatura de bulb humit de l'aire exterior 7°C, temperatura de sortida de l'aigua 35°C), potència calorífica 5 kW (COP 3,57) (temperatura de bulb humit de l'aire exterior 2°C, temperatura de sortida de l'aigua 35°C), potència calorífica 5 kW (COP 2,78) (temperatura de bulb humit de l'aire exterior -7°C, temperatura de sortida de l'aigua 35°C), potència frigorífica 5 kW (EER 3,31) (temperatura de bulb humit de l'aire exterior 35°C, temperatura de sortida de l'aigua 7°C), classe d'eficiència energètica en calefacció A+++, alimentació monofàsica, dimensions 865x1283x320 mm, pes 99 kg, cabal d'aigua en calefacció 14,3 l/min, resistència elèctrica de suport de 3 kW, potència sonora en calefacció 59 dBA, consum elèctric en calefacció 0,985 kW, consum elèctric en refrigeració 1,51 kW, rang de funcionament de temperatura de l'aire exterior en calefacció des de -20 fins a 35°C, rang de funcionament de temperatura de l'aire exterior en refrigeració des de 10 fins a 43°C, temperatura de sortida de l'aigua en calefacció des de 20 fins 60°C, temperatura de sortida de l'aigua en refrigeració des de 5 fins 20°C, amb bomba de circulació electrònica amb classe d'eficiència energètica A, cabalímetre, filtre magnètic, i vas d'expansió de 6 l. (material) | 1.000 | 4583.00 | 4583.00 |
| mt42pan070a | U | Mòdul de control, model Aquarea Smart Cloud CZ-TAW1B "PANASONIC", per a control de l'usuari des de smartphone, tablet o PC, i amb servei de manteniment remot Aquarea Service Cloud. (material) | 1.000 | 152.00 | 152.00 |
| mt37sve010d | U | Vàlvula d'esfera de llautó niquelat per roscar de 1". (material) | 2.000 | 12.15 | 24.30 |
| mt42pan028a | U | Joc de suports antivibratoris per a la unitat exterior, model PAW-GRDBSE20 "PANASONIC", de 95x600x130 mm. (material) | 1.000 | 201.00 | 201.00 |
| mo005 | h | Oficial 1ª instal·lador de climatització. (mà d'obra) | 2.398 | 28.39 | 68.08 |
| mo104 | h | Ajudant instal·lador de climatització. (mà d'obra) | 2.398 | 24.43 | 58.58 |
| % | % | Costos directes complementaris | 2 % | 5086.96 | 101.74 |
|  |  | Costos directes |  |  | 5188.70 |
