# Recuperador de calor

- Propietat de l'arxiu: CYPE Ingenieros S.A.
- Format: FIEBDC-3/2016
- Programa: Generador de preus de la construcció. CYPE Ingenieros, S.A.
- Data: 30/09/2024
- Divisa: EUR
- Costos indirectes: 3 %
- IVA: 21 %

## I Instal·lacions

### IV Ventilació

#### IVM Ventilació mecànica

**IVM026** U Recuperador de calor.
Recuperador de calor aire-aire, model PAW-VENTX20H-1 "PANASONIC", cabal d'aire nominal a velocitat mitjana/alta 109/155 m³/h, pressió estàtica d'aire nominal a velocitat mitjana/alta 50/100 Pa, eficiència de recuperació calorífica 86%, classe d'eficiència energètica A, alimentació monofàsica (230V/50Hz), consum elèctric nominal 110 W, potència sonora 49 dBA, dimensions 260x480x800 mm, pes 25 kg, filtre d'aire ePM1 80%, connexions de 160 mm de diàmetre. Regulació: control remot amb pantalla digital, de paret, color negre, model PAW-VEN-CTRLB. Instal·lació en fals sostre. Inclús elements per a suspensió del sostre.
Inclou: Replanteig. Col·locació i fixació del recuperador de calor. Connexió a la xarxa de desguàs. Connexió a la xarxa elèctrica. Connexionat dels conductes. Comprovació del seu correcte funcionament.
Criteri d'amidament de projecte: Nombre d'unitats previstes, segons documentació gràfica de Projecte.
Criteri de mesura d'obra: Es mesurarà el nombre d'unitats realment executades segons especificacions de Projecte.

| Codi | Ut | Descripció | Rendiment | Preu | Import |
|---|---|---|---|---|---|
| mt42pan100a | U | Recuperador de calor aire-aire, model PAW-VENTX20H-1 "PANASONIC", cabal d'aire nominal a velocitat mitjana/alta 109/155 m³/h, pressió estàtica d'aire nominal a velocitat mitjana/alta 50/100 Pa, eficiència de recuperació calorífica 86%, classe d'eficiència energètica A, alimentació monofàsica (230V/50Hz), consum elèctric nominal 110 W, potència sonora 49 dBA, dimensions 260x480x800 mm, pes 25 kg, filtre d'aire ePM1 80%, connexions de 160 mm de diàmetre. (material) | 1 | 1849 | 1849.000 |
| mt42pan073a | U | Control remot amb pantalla digital, de paret, color negre, model PAW-VEN-CTRLB "PANASONIC", amb sensor de qualitat de l'aire, sensor de temperatura i sensor d'humitat. (material) | 1 | 165 | 165.000 |
| mt35cun020a | m | Cable unipolar H07Z1-K (AS), sent la seva tensió assignada de 450/750 V, reacció al foc classe Cca-s1a,d1,a1 segons UNE-EN 50575, amb conductor multifilar de coure classe 5 (-K) de 1,5 mm² de secció, amb aïllament de compost termoplàstic a força de poliolefina lliure de halògens amb baixa emissió de fums i gasos corrosius (Z1). Segons UNE 211025. (material) | 10 | 0.41 | 4.100 |
| mt35aia090aa | m | Tub rígid de PVC, endollable, corbable en calent, de color negre, de 16 mm de diàmetre nominal, per a canalització fixa en superfície. Resistència a la compressió 1250 N, resistència a l'impacte 2 joules, temperatura de treball -5°C fins 60°C, amb grau de protecció IP547 segons UNE 20324, propietats elèctriques: aïllant, no propagador de la flama. Segons UNE-EN 61386-1 i UNE-EN 61386-22. Inclús abraçadores, elements de subjecció i accessoris (corbes, maneguets, tes, colzes i corbes flexibles). (material) | 5 | 1.23 | 6.150 |
| mt42www090 | U | Kit de suports per a suspensió del sostre, format per quatre varetes roscades d'acer galvanitzat, amb els seus tacs, rosques i volanderes corresponents. (material) | 1 | 22 | 22.000 |
| % | % | Costos directes complementaris | 2 % | 2046.250 | 40.925 |
|  |  | Costos directes |  |  | 2087.175 |

Residus:
- col·locació: mt35cun020a; factor de residu 0.0165
- col·locació: mt35aia090aa; factor de residu 0.0275

## Recursos

**mt35cun020a** m Cable unipolar H07Z1-K (AS)
Dades tècniques: Cost energètic 2.663 MJ; Emissió de CO2 0.201 kg; Codi LER 17 04 11; Massa de l'element 0.02 kg; Volum 0.000013 m3
Residus:
- embalatge: re150101 Envasos de paper i cartró. (component de residu); rendiment 0.065 kg; Codi LER 15 01 01; Massa de l'element 1 kg; Volum 0.001333 m3

**mt35aia090aa** m Tub rígid de PVC
Dades tècniques: Cost energètic 11.626 MJ; Emissió de CO2 0.577 kg; Codi LER 17 02 03; Massa de l'element 0.12 kg; Volum 0.0002 m3
